# Klimatherm® PL 9 Planziegel Zul.-Nr. Z-17.1-946
Leistungsbeschreibung (GAEB DA XML 3.2, DA81)
Projekt: HH
Projektbezeichnung: Klimatherm® PL 9 Planziegel  Zul.-Nr. Z-17.1-946
Währung: EUR
Erstellt mit: HH GAEB Generator, 09.03.2026

## 1 Klimatherm® PL 9 Planziegel Zul.-Nr. Z-17.1-946

### Titel 01 Klimatherm® PL 9 Planziegel Zul.-Nr. Z-17.1-946

**01.0001 Klimatherm® PL 9 Planziegel d = 300 mm; 10 DF (247/300/249 mm)**
Klimatherm® PL 9 Planziegel
Wanddicke d = 300 mm
Plangeschliffener Hochlochziegel, Porosierung der Ziegel mit Sägemehl aus unbehandeltem Fichtenholz;
Baustoffklasse A1.

Herstellen von Mauerwerk lot- und fluchtgerecht in allen Geschossen aus Klimatherm® PL 9 Planziegel.
Die Ziegel sind entsprechend der Leistungsbeschreibung mit Dünnbettmörtel gedeckelt, entsprechend der Zulassung Z-17.1-946 und der DIN EN 1996 zu vermauern, unter Verwendung zugehöriger System- und Ergänzungsziegel.
Mauerwerk, mörtelfreie Stoßfugenverzahnung, Dünnbettmörtel gedeckelt.

Rohdichteklasse  0,65 kg/dm3
Druckfestigkeitsklasse  6
Rechenwert der Wärmeleitzahl  λR = 0,09 W/(mK)
Charakt. Mauerwerksdruckfestigkeit fk = 2,1 MN/m²

Geeignet für Erdbebenzonen nach DIN 4149  0-3

Hersteller:
Hörl & Hartmann Ziegeltechnik GmbH & Co. KG
Pellheimer Straße 17
85221 Dachau
Tel: 08131-555-0
Fax: 08131-555-1299
Menge: 0,000 m2

**01.0002 Klimatherm® PL 9 Planziegel d = 365 mm; 12 DF (247/365/249 mm)**
Klimatherm® PL 9 Planziegel
Wanddicke d = 365 mm
Plangeschliffener Hochlochziegel, Porosierung der Ziegel mit Sägemehl aus unbehandeltem Fichtenholz;
Baustoffklasse A1.

Herstellen von Mauerwerk lot- und fluchtgerecht in allen Geschossen aus Klimatherm® PL 9 Planziegel.
Die Ziegel sind entsprechend der Leistungsbeschreibung mit Dünnbettmörtel gedeckelt, entsprechend der Zulassung Z-17.1-946 und der DIN EN 1996 zu vermauern, unter Verwendung zugehöriger System- und Ergänzungsziegel.
Mauerwerk, mörtelfreie Stoßfugenverzahnung, Dünnbettmörtel gedeckelt.

Rohdichteklasse  0,65 kg/dm3
Druckfestigkeitsklasse  6
Rechenwert der Wärmeleitzahl  λR = 0,09 W/(mK)
Charakt. Mauerwerksdruckfestigkeit fk = 2,1 MN/m²

Geeignet für Erdbebenzonen nach DIN 4149  0-3

Hersteller:
Hörl & Hartmann Ziegeltechnik GmbH & Co. KG
Pellheimer Straße 17
85221 Dachau
Tel: 08131-555-0
Fax: 08131-555-1299
Menge: 0,000 m2

**01.0003 Klimatherm® PL 9 Planziegel d = 425 mm; 14 DF (247/425/249 mm)**
Klimatherm® PL 9 Planziegel
Wanddicke d = 425 mm
Plangeschliffener Hochlochziegel, Porosierung der Ziegel mit Sägemehl aus unbehandeltem Fichtenholz;
Baustoffklasse A1.

Herstellen von Mauerwerk lot- und fluchtgerecht in allen Geschossen aus Klimatherm® PL 9 Planziegel.
Die Ziegel sind entsprechend der Leistungsbeschreibung mit Dünnbettmörtel gedeckelt, entsprechend der Zulassung Z-17.1-946 und der DIN EN 1996 zu vermauern, unter Verwendung zugehöriger System- und Ergänzungsziegel.
Mauerwerk, mörtelfreie Stoßfugenverzahnung, Dünnbettmörtel gedeckelt.

Rohdichteklasse  0,65 kg/dm3
Druckfestigkeitsklasse  6
Rechenwert der Wärmeleitzahl  λR = 0,09 W/(mK)
Charakt. Mauerwerksdruckfestigkeit fk = 2,1 MN/m²

Geeignet für Erdbebenzonen nach DIN 4149  0-3

Hersteller:
Hörl & Hartmann Ziegeltechnik GmbH & Co. KG
Pellheimer Straße 17
85221 Dachau
Tel: 08131-555-0
Fax: 08131-555-1299
Menge: 0,000 m2

**01.0004 Klimatherm® PL 9 Planziegel d = 490 mm; 16 DF (247/490/249 mm)**
Klimatherm® PL 9 Planziegel
Wanddicke d = 490 mm
Plangeschliffener Hochlochziegel, Porosierung der Ziegel mit Sägemehl aus unbehandeltem Fichtenholz;
Baustoffklasse A1.

Herstellen von Mauerwerk lot- und fluchtgerecht in allen Geschossen aus Klimatherm® PL 9 Planziegel.
Die Ziegel sind entsprechend der Leistungsbeschreibung mit Dünnbettmörtel gedeckelt, entsprechend der Zulassung Z-17.1-946 und der DIN EN 1996 zu vermauern, unter Verwendung zugehöriger System- und Ergänzungsziegel.
Mauerwerk, mörtelfreie Stoßfugenverzahnung, Dünnbettmörtel gedeckelt.

Rohdichteklasse  0,65 kg/dm3
Druckfestigkeitsklasse  6
Rechenwert der Wärmeleitzahl  λR = 0,09 W/(mK)
Charakt. Mauerwerksdruckfestigkeit fk = 2,1 MN/m²

Geeignet für Erdbebenzonen nach DIN 4149  0-3

Hersteller:
Hörl & Hartmann Ziegeltechnik GmbH & Co. KG
Pellheimer Straße 17
85221 Dachau
Tel: 08131-555-0
Fax: 08131-555-1299
Menge: 0,000 m2
